# EIS 2
Angebotsaufforderung (GAEB 90, DA83)
Währung: EUR
Auftraggeber: Covivio Wohnen GmbH

## Zusätzlicher Text
Lieferung und Einbau von 1-flügeligen und 2-flügeligen Stahlblechtüren
mit und ohne Brandschutzanforderungen

BauteilLageAnzahlRiegel3.OG
2 StkRiegelEG1 StkRiegel1.UG11 StkRiegel2.UG13 StkTurmEG2
StkTurm1.UG4 StkTurm2.UG17 StkTG-ErweiterungTG3 Stk

## Zusätzlicher Text
Grundstück:
EIS2 - Eiswerderstraße 12 in 13585 Berlin/Spandau

Neubauprojekt:

Das Projekt EIS-2 umfasst einen Gewerberiegel mit einem Hochhaus. Beide
Bauabschnitte erhalten eine verbindende Tiefgarage. Insgesamt sollen im
Turm 17 Wohnungen sowie eine Büro- bzw. Praxisfläche und im Erdgeschoss
ein Restaurant entstehen. Im angrenzenden Riegel werden weitere
Büroflächen und ein Boardinghouse mit 68 Miet-Apartments untergebracht.
Insgesamt entstehen 224 unterirdische Stellplätze.

Das Projekt EIS 2 setzt sich aus zwei oberirdischen Gebäudeteilen
zusammen: Turm und Riegel. Beide werden unabhängig voneinander
erschlossen, besitzen aber Verbindungen in den unterirdischen
Geschossen, damit die Stellplätze der Tiefgaragen von beiden
Gebäudeteilen erreichbar sind. Der Riegel soll dreigeschossig mit
Staffelgeschoss sowie zwei unterirdischen Geschossen errichtet werden.
Die beiden Untergeschosse (UG) beinhalten zwei Tiefgaragenebenen. Das 1.
Untergeschoss wird mit einer Zu- und Abfahrtsrampe an der nördlichen
Stirnseite des Riegels erschlossen. Die Tiefgaragenebene im 2.UG ist
über eine innenliegende Rampe mit der Verbindungsgarage zwischen beiden
Baufeldern verknüpft. Diese Verbindungsgarage bekommt im Norden eine
Einfahrtsrampe. Für die Ausfahrtsrampe wird die Westseite des bereits
gebauten nördlichen Garagenteils geöffnet um hier die neue Ausfahrtrampe
einzubauen.

Das Erdgeschoss und das 1. Obergeschoss des Riegels sollen eine
Büronutzung erhalten. Für das 2. Obergeschoss und das Staffelgeschoss
ist eine Nutzung als Boardinghouse geplant. Das Gebäude erhält drei
Eingänge. Der Haupteingang befindet sich an der Westfassade in einer
gläsernen Fuge, welche in der Fassade den Übergang zum Turm markiert.
Weiter nördlich gibt es einen weiteren Eingang von Westen und an der
Ostfassade den Ausgang eines Fluchttreppenhauses. Der Turm ist
zehngeschossig mit Staffelgeschoss konzipiert. Im Erdgeschoss soll ein
Restaurant mit Außenterrasse und im 1.Obergeschoss eine Büro- und
Praxisfläche errichtet werden. In den darüberliegenden Geschossen
entstehen 17 Eigentumswohnungen. Bei dem Turm handelt es sich um ein
Hochhaus gemäß Hochhausrichtlinie. Die Vertikalerschließung erfolgt
daher über einen Sicherheitstreppenraum mit Druckbelüftung und zwei
Aufzügen, von denen einer als Feuerwehraufzug ausgeführt wird. Die
Gastronomie im Erdgeschoss erhält einen separaten Eingang. Gebäudelage,
Abmessung, Grenz- und Gebäudeabstände, Grundriss- und Gebäudeform des
Objekts sind aus den Planunterlagen ersichtlich.

Bauabschnitte Neubau:
EIS2 - Riegel
EIS2 - Turm

Kennzahlen Turm:
Wohneinheiten  = 17 WE
Gewerbe: 1 Restaurant, 1 Gewerbe (5 Büroräume und 1 Besprechungsraum)

Kennzahlen Riegel:
Gemietete Wohneinheiten  = 68 Apartments
Gewerbe = 1 Gewerbe (13 Büroräume, 2 Seminarräume, 1 Boarding House und
2x Geschäftsführung)

Kennzahlen EIS2:
Gewerbliche Einheiten (Insgesamt) = 43
Wohnen Turm (2.-10,OG) = 2.303 m²Office Turm (1.OG) = 269 m²Gastro
Turm (EG) = 436 m²Office Riegel (EG)  = 1.203 m²Boardinghouse Riegel
(1.-3,OG)  = 3.672 m²Summe Gewebe = 5.578 m²

BGF
Riegel: 5.738,9 m²Tumr: 4.515,64 m²inkl. UG-1 und UG-2

Sonstiges:
Die vorgesehenen Bauleistungen werden entsprechend der derzeit
geltenden öffentlich-rechtlichen Vorschriften, der dort geforderten
bautechnischen Nachweise und nach den allgemein anerkannten Regeln der
Baukunst und der Technik ausgeführt. Die Anforderungen des Brandschutzes
sind einzuhalten.

Die Erschließung des Grundstückes an das vollständig ausgebaute
öffentliche Straßenland im Sinne des Baugesetzbuches und des
Erschließungsbeitragsgesetzes ist gesichert.

Die Dimensionierung sämtlicher Medien werden mit den Versorgungsträgern
entsprechend des heutigen Standards abgestimmt und eingerichtet.

## Zusätzlicher Text
Der sachliche Geltungsbereich ergibt sich ebenso wie die technische
Ausführung aus den ATV:
DIN 18 360 Metallbauarbeiten und den anerkannten Regeln der Technik.

Ergänzend sind u.a. folgende ATV / DIN zu berücksichtigen:
DIN 18 299  Allgemeine Regelungen für Bauarbeiten jeder Art
DIN 18 040  Barrierefreies Bauen
DIN 18 335  Stahlbauarbeiten
DIN 18 357  Beschlagarbeiten
DIN 18 363  Maler- und Lackierarbeiten-Beschichtungen
DIN 18 364  Korrosionsschutzarbeiten an Stahlbauten
DIN 4102  Brandverhalten von Baustoffen und Bauteilen
DIN 4109 Schallschutz im Hochbau, Anforderungen und Nachweise
DIN 1055-2  Einwirkungen auf Tragwerke
DIN EN ISO12944  Beschichtungsstoffe- Korrosionsschutz von Stahlbauten
durch Beschichtungssysteme
DIN 18 111-1 Türzargen - Stahlzargen - Teil 1: Standardzargen
(1-schalig und 2 schalig) für gefälzte Türen in Mauerwerkswänden
und Ständerwerkswänden
DIN 18 111-4 Türzargen - Stahlzargen - Teil 4: Einbau von Stahlzargen
DIN EN ISO 8501 Vorbereitung von Stahloberflächen vor dem Auftragen von
Beschichtungsstoffen

Merkblatt 405: Korrosionsschutz von Stahlkonstruktionen durch
Beschichtungssysteme
Herausgeber: Stahl-Informations-Zentrum
Merkblatt 822: Die Verarbeitung von Edelstahl Rostfrei
Herausgeber: Informationsstelle Edelstahl Rostfrei
Merkblatt 823: Schweißen von Edelstahl Rostfrei
Herausgeber: Informationsstelle Edelstahl Rostfrei

Weiterhin gelten sämtliche europäischen und nationalen Vorschriften,
Merkblätter, Stoff- und Prüfnormen usw. jeweils in ihrer aktuellen
Fassung sowie die Herstellerverarbeitungsangaben, Zulassungen und
Empfehlungen der jeweiligen Fachverbände.

## Stahlblechtüren
Datum: 27.11.23

*Hinweis*
Leitbeschreibung

Stahlblechtür, einflügelig, Türblatt aus verzinktem
Stahlblech, dreiseitig gefälzt inkl. Schloss, Bänder,
OTS und Drückergarnitur mit Dichtung liefern und
einbauen.

Konstruktion
Befestigungsuntergrund: MW/Beton u. GK-Wand
Mech. Beanspruchung: Klasse 3 (S)
Bauteil: Innenliegend

Türblatt
Blechdicke: ca. 1,0 mm
Oberfläche: verzinkt und rostschutzgrundiert
Korrosivitätsklasse: C3
Schutzdauerklasse: VH

Garnitur
Bauzeitengarnitur: Kunststoff schwarz, ohne Kurzschild
(Lieferung und Montage als Bauzeitengarnitur)
Die Bauzeitengarnituren bleiben Eigentum des AN.
Der Tausch erfolgt zeitlich getrennt zum eigentlichen
Einbau.
Drückergarnitur: Schutzgarnitur Hoppe Rotterdam, Alu F1
72 mm o. gleichwertig und optisch sehr ähnlich
(Lieferung und Montage)

Produkt Drückergarnitur:
'
..........................................'
vom Bieter einzutragen

Schloss
Fallen-Riegelschloss für Profilzylinder

Bänder
Außenliegend, Edelstahl und dreiteilig

Obertürenschließer - OTS
Obentürschließer für die Montage an Feuer- und
Rauchschutztüren, nach EN 1154 A, Größe 2 - 6, mit
Gleitschiene ohne Feststellung, von vorn einstellbare
Schließkraft, Schließgeschwindigkeit, Öffnungsdämpfung
und Endschlag, Normalmontage auf Türblatt/Bandseite,
mit Montageplatte. Abnahmeprüfung und dauerhafte
Anbringung des Zulassungsschildes.
Farbton: silberfarbig
Fabrikat: GEZE TS 5000 o. gleichwertig und optisch sehr
ähnlich

Produkt OTS
'
..........................................'
vom Bieter einzutragen

Zarge
Ausführung: Umfassungszarge und Eckzarge gem.
Architektenplanung
Blechdicke: 1,5 mm, gefälzt
Oberfläche: rostschutzgrundiert
ohne Bodeneinstand und PVC Dichtung grau
inkl. Ausfüllen der Zarge mit Mörtel

Türhersteller
'
..........................................'
vom Bieter einzutragen

### Titel 01 Stahlblechtüren

#### Bereich 01.01 Riegel

**01.01.010 Stahlblechinnentür T30-RS, 885/2135 mm, UZ, OTS**
Stahlblechinnentür gemäß Leitbeschreibung, liefern und
fachgerecht montieren.

Gesamtabmessungen B x H:885 x 2135 mm
(Rohbaumaße)Untergrund, Maulweite: Stahlbeton,
25cmZarge:UmfassungszargeSchlagrichtung nach
DIN:RechtsAbsenkbare Bodenabdichtung: Ja
Brandschutz: T30-RS
Türnummer: T71.01 und T71.02

Einbauort: EG und 3.OG - Riegel
Menge: 2,000 Stk

**01.01.020 Stahlblechinnentür, 885/2455 mm, UZ**
Stahlblechinnentür gemäß Leitbeschreibung, liefern und
fachgerecht montieren,
jedoch mit Oberlicht.

(Abmessungen des Oberlichts gem. konstruktivem und
technischem Erfordernis)

Gesamtabmessungen B x H:885 x 2455 mm
(Rohbaumaße)Untergrund, Maulweite: GK-Wand,
10cmZarge:UmfassungszargeSchlagrichtung nach
DIN:RechtsAbsenkbare Bodenabdichtung: Nein

Türnummer: T31a.01

Einbauort: 3.OG - Riegel
Menge: 1,000 Stk

**01.01.030 Stahlblechinnentür, dts, 1010/2010 mm, EZ, OTS**
Stahlblechinnentür wie Leitbeschreibung, liefern und
fachgerecht montieren.

Gesamtabmessungen B x H:1010 x 2010 mm
(Rohbaumaße)Untergrund, Maulweite: Stahlbeton,
25cmZarge:EckzargeSchlagrichtung nach
DIN:LinksAbsenkbare Bodenabdichtung: Ja
Brandschutz: dichtschließendAutomatischer Türöffner: Ja
Türnummer: T46a.01

Einbauort: UG1 - Riegel
Menge: 1,000 Stk

**01.01.040 Stahlblechinnentür, RS, 1010/2010 mm, EZ, OTS**
Stahlblechinnentür gemäß Leitbeschreibung, liefern und
fachgerecht montieren.

Gesamtabmessungen B x H:1010 x 2010 mm
(Rohbaumaße)Untergrund, Maulweite: Stahlbeton,
25cmZarge:EckzargeSchlagrichtung nach
DIN:RechtsAbsenkbare Bodenabdichtung: Ja
Brandschutz: RS
Türnummer: T50.01

Einbauort: UG2 - Riegel
Menge: 1,000 Stk

**01.01.050 Stahlblechinnentür, T30-RS, 1010/2010 mm, EZ, OTS**
Stahlblechinnentür gemäß Leitbeschreibung, liefern und
fachgerecht montieren.

Gesamtabmessungen B x H:1010 x 2010 mm
(Rohbaumaße)Untergrund, Maulweite: Stahlbeton,
25cmZarge:EckzargeSchlagrichtung nach
DIN:LinksAbsenkbare Bodenabdichtung: Ja
Brandschutz: T30-RS
Türnummer: T20.01 und T20.02

Einbauort: UG2 - Riegel
Menge: 2,000 Stk

**01.01.060 Stahlblechinnentür, T90-RS, 1010/2010 mm, EZ, OTS**
Stahlblechinnentür gemäß Leitbeschreibung, liefern und
fachgerecht montieren.

Gesamtabmessungen B x H:1010 x 2010 mm
(Rohbaumaße)Untergrund, Maulweite: Stahlbeton,
25cmZarge:EckzargeSchlagrichtung nach
DIN:RechtsAbsenkbare Bodenabdichtung: Ja
Brandschutz: T90-RSPanikschloss: Panikfunktion E
Türnummer: T54.01

Einbauort: UG1 - Riegel
Menge: 1,000 Stk

**01.01.070 Stahlblechinnentür, dts, 1010/2010 mm, EZ, OTS**
Stahlblechinnentür gemäß Leitbeschreibung, liefern und
fachgerecht montieren.

Gesamtabmessungen B x H:1010 x 2010 mm
(Rohbaumaße)Untergrund, Maulweite: Stahlbeton,
30cmZarge:EckzargeSchlagrichtung nach
DIN:LinksAbsenkbare Bodenabdichtung: Ja
Brandschutz: dichtschließendAutomatischer Türöffner: Ja
(nur für T46.02)
Türnummer: T46.01 und T46.02

Einbauort: UG2 - Riegel
Menge: 2,000 Stk

**01.01.080 Stahlblechinnentür, dts, 1010/2010 mm, EZ, OTS**
Stahlblechinnentür gemäß Leitbeschreibung, liefern und
fachgerecht montieren.

Gesamtabmessungen B x H:1010 x 2010 mm
(Rohbaumaße)Untergrund, Maulweite: Stahlbeton,
30cmZarge:EckzargeSchlagrichtung nach
DIN:LinksAbsenkbare Bodenabdichtung: Ja
Brandschutz: dichtschließendWärmeschutz: 1,8 W/m²K
Türnummer: T44.01

Einbauort: UG2 - Riegel
Menge: 1,000 Stk

**01.01.090 Stahlblechinnentür, T30-RS, 1010/2010 mm, EZ, OTS**
Stahlblechinnentür gemäß Leitbeschreibung, liefern und
fachgerecht montieren.

Gesamtabmessungen B x H:1010 x 2010 mm
(Rohbaumaße)Untergrund, Maulweite: Stahlbeton,
30cmZarge:EckzargeSchlagrichtung nach
DIN:LinksAbsenkbare Bodenabdichtung: Ja
Brandschutz: T30-RSWärmeschutz: 1,8 W/m²KAutomatischer
Türöffner: Ja
Türnummer: T47.01 und T47.02

Einbauort: UG1 und UG2 - Riegel
Menge: 2,000 Stk

**01.01.100 Stahlblechinnentür, T30-RS, 1010/2010 mm, EZ, RC2, OTS**
Stahlblechinnentür gemäß Leitbeschreibung, liefern und
fachgerecht montieren.

Gesamtabmessungen B x H:1010 x 2010 mm
(Rohbaumaße)Untergrund, Maulweite: Stahlbeton,
30cmZarge:EckzargeSchlagrichtung nach
DIN:LinksAbsenkbare Bodenabdichtung: Ja
Brandschutz: T30-RSEinbruchhemmung: RC2Panikschloss:Panik
funktion C
Türnummer: T05.01

Einbauort: UG2 - Riegel
Menge: 1,000 Stk

**01.01.110 Stahlblechinnentür, T30-RS, 1010/2010 mm, EZ, OTS**
Stahlblechinnentür gemäß Leitbeschreibung, liefern und
fachgerecht montieren.

Gesamtabmessungen B x H:1010 x 2010 mm
(Rohbaumaße)Untergrund, Maulweite: Stahlbeton,
30cmZarge:EckzargeSchlagrichtung nach
DIN:LinksAbsenkbare Bodenabdichtung: Ja
Brandschutz: T30-RS
Türnummer: T45.01

Einbauort: UG2 - Riegel
Menge: 1,000 Stk

**01.01.120 Stahlblechinnentür, dts, 1010/2135 mm, EZ, OTS**
Stahlblechinnentür gemäß Leitbeschreibung, liefern und
fachgerecht montieren.

Gesamtabmessungen B x H:1010 x 2135 mm
(Rohbaumaße)Untergrund, Maulweite: Stahlbeton,
25cmZarge:EckzargeSchlagrichtung nach
DIN:LinksAbsenkbare Bodenabdichtung: Ja
Brandschutz: dichtschließendAutomatischer
Türöffner: JaPanikschloss: Panikfunktion E
Türnummer: T58.02

Einbauort: UG1 - Riegel
Menge: 1,000 Stk

**01.01.130 Stahlblechinnentür, RS, 1010/2135 mm, EZ, OTS**
Stahlblechinnentür gemäß Leitbeschreibung, liefern und
fachgerecht montieren.

Gesamtabmessungen B x H:1010 x 2135 mm
(Rohbaumaße)Untergrund, Maulweite: Stahlbeton,
25cmZarge:EckzargeSchlagrichtung nach
DIN:RechtsAbsenkbare Bodenabdichtung: Ja
Brandschutz: RS
Türnummer: T59.01

Einbauort: UG1 - Riegel
Menge: 1,000 Stk

**01.01.140 Stahlblechinnentür, T30-RS, 1010/2135 mm, EZ, OTS**
Stahlblechinnentür gemäß Leitbeschreibung, liefern und
fachgerecht montieren.

Gesamtabmessungen B x H:1010 x 2135 mm
(Rohbaumaße)Untergrund, Maulweite: Stahlbeton,
30cmZarge:EckzargeSchlagrichtung nach
DIN:LinksAbsenkbare Bodenabdichtung: Ja
Brandschutz: T30-RSWärmeschutz: 1,8 W/m²KAutomatischer
Türöffner: Ja
Türnummer: T48a.01 und T48.02

Einbauort: UG1 und UG2 - Riegel
Menge: 2,000 Stk

**01.01.150 Stahlblechinnentür, RS, 1010/2135 mm, EZ, OTS**
Stahlblechinnentür gemäß Leitbeschreibung, liefern und
fachgerecht montieren.

Gesamtabmessungen B x H:1010 x 2135 mm
(Rohbaumaße)Untergrund, Maulweite: Stahlbeton,
30cmZarge:EckzargeSchlagrichtung nach
DIN:RechtsAbsenkbare Bodenabdichtung: Ja
Brandschutz: RS
Türnummer: T51.01

Einbauort: UG2 - Riegel
Menge: 1,000 Stk

**01.01.160 Stahlblechinnentür, T30-RS, 1010/2135 mm, EZ, OTS**
Stahlblechinnentür gemäß Leitbeschreibung, liefern und
fachgerecht montieren.

Gesamtabmessungen B x H:1010 x 2135 mm
(Rohbaumaße)Untergrund, Maulweite: Stahlbeton,
30cmZarge:EckzargeSchlagrichtung nach
DIN:RechtsAbsenkbare Bodenabdichtung: Ja
Brandschutz: T30-RSPanikschloss: Panikfunktion E
Türnummer: T53.01

Einbauort: UG1 - Riegel
Menge: 1,000 Stk

**01.01.170 Stahlblechinnentür, T30-RS, 1010/2135 mm, EZ, RC2, OTS**
Stahlblechinnentür gemäß Leitbeschreibung, liefern und
fachgerecht montieren.

Gesamtabmessungen B x H:1010 x 2135 mm
(Rohbaumaße)Untergrund, Maulweite: Stahlbeton,
30cmZarge:EckzargeSchlagrichtung nach
DIN:LinksAbsenkbare Bodenabdichtung: Ja
Brandschutz: T30-RSWärmeschutz: 1,8
W/m²KPanikschloss: Panikfunktion EEinbruchhemmung: RC2
Türnummer: T48.01, T48.02, T49.01 und T49.02

Einbauort: UG1 und UG2 - Riegel
Menge: 4,000 Stk

**01.01.180 Stahlblechinnentür, 2-flg., T30-RS, 1500/2135 mm, UZ, OTS mit Schließfolgeregelung**
Stahlblechinnentür gemäß Leitbeschreibung, liefern und
fachgerecht montieren,
jedoch:

2-flügelige Tür mit Obertürenschließer für
Schließfolgeregelung

Gesamtabmessungen B x H:1500 x 2135 mm
(Rohbaumaße)Untergrund, Maulweite: Stahlbeton,
25cmZarge:UmfassungszargeSchlagrichtung nach
DIN:Rechts/LinksAbsenkbare Bodenabdichtung: Ja
Brandschutz: T30-RSPanikschloss: Panikfunktion E
Türnummer: T52.01 und T52.02

Einbauort: UG1 - Riegel
Menge: 2,000 Stk

**01.01.190 Zulage Ausstattung Panikfunktion C**
Lieferung und Einbau einer Panikfunktion C nach DIN EN
179
als Zulage zu den Positionen:

Tür mit Panikfunktion C:
2.UG: T05.01

Einbauort: Riegel
Menge: 1,000 Stk

**01.01.200 Zulage Ausstattung Panikfunktion E**
Lieferung und Einbau einer Panikfunktion E nach DIN EN
179
als Zulage zu den Positionen:

Türen mit Panikfunktion E:
1.UG: T48.01, T49.01, T52.01, T52.02, T53.01, T54.01
und T58.01
2.UG: T48.02 und T49.02

Einbauort: Riegel
Menge: 9,000 Stk

**01.01.210 Zulage Drehflügelantrieb**
Drehflügelantrieb für Rauch- und Feuerschutztüren im
Innenbereich
liefern und nach Herstellervorschrift einbauen.

Elektromechanischer Drehflügelantrieb für 1-flg.
Türanlagen mit,
einstellbarer Offenhaltezeit als geräuscharmer
Vollautomat mit
Gleitschienentechnik, einschließlich aller
erforderlichen Zubehörteile,
wie z.B. Programmschalter, Sicherheitssensoren etc.

Zuleitung erfolgt bauseits.
Anschluss und Inbetriebnahme durch den AN.

Türen mit Drehflügelantrieb:
1.UG: T46a.01, T47.01, T48a.01 und T58.02
2.UG: T46.02, T47.02 und T48a.02

Einbauort: Riegel
Menge: 7,000 Stk

#### Bereich 01.02 Turm

**01.02.010 Stahlblechinnentür, 885/2135 mm, UZ**
Stahlblechinnentür gemäß Leitbeschreibung, liefern und
fachgerecht montieren.

Gesamtabmessungen B x H:885 x 2135 mm
(Rohbaumaße)Untergrund, Maulweite: Stahlbeton,
20cmZarge:UmfassungszargeSchlagrichtung nach
DIN:LinksAbsenkbare Bodenabdichtung: Nein

Türnummer: T12.01

Einbauort: UG2 - Turm
Menge: 1,000 Stk

**01.02.020 Stahlblechinnentür, T30-RS, 885/2135 mm, UZ, OTS**
Stahlblechinnentür gemäß Leitbeschreibung, liefern und
fachgerecht montieren.

Gesamtabmessungen B x H:885 x 2135 mm
(Rohbaumaße)Untergrund, Maulweite: Stahlbeton, 20 - 25
cmZarge: UmfassungszargeSchlagrichtung nach DIN:Links
und RechtsAbsenkbare Bodenabdichtung: Ja
Brandschutz: T30-RS
Türnummer: T06.01 und T12a.01

Einbauort: UG2 - Turm
Menge: 2,000 Stk

**01.02.030 Stahlblechinnentür, 1010/2010 mm, EZ, OTS**
Stahlblechinnentür gemäß Leitbeschreibung, liefern und
fachgerecht montieren.

Gesamtabmessungen B x H:1010 x 2010 mm
(Rohbaumaße)Untergrund, Maulweite: Stahlbeton,
20cmZarge:EckzargeSchlagrichtung nach
DIN:RechtsAbsenkbare Bodenabdichtung: Nein

Türnummer: T22.01

Einbauort: UG1 - Turm
Menge: 1,000 Stk

**01.02.040 Stahlblechinnentür, RS, 1010/2010 mm, EZ, OTS**
Stahlblechinnentür gemäß Leitbeschreibung, liefern und
fachgerecht montieren.

Gesamtabmessungen B x H:1010 x 2010 mm
(Rohbaumaße)Untergrund, Maulweite: Stahlbeton,
25cmZarge:EckzargeSchlagrichtung nach
DIN:LinksAbsenkbare Bodenabdichtung: Ja
Brandschutz: RSAutomatischer Türöffner: Ja
Türnummer: T21.01

Einbauort: UG1 - Turm
Menge: 1,000 Stk

**01.02.050 Stahlblechinnentür, T30-RS, 1010/2010 mm, EZ, OTS**
Stahlblechinnentür gemäß Leitbeschreibung, liefern und
fachgerecht montieren.

Gesamtabmessungen B x H:1010 x 2010 mm
(Rohbaumaße)Untergrund, Maulweite: Stahlbeton,
25cmZarge:EckzargeSchlagrichtung nach
DIN:RechtsAbsenkbare Bodenabdichtung: Ja
Brandschutz: T30-RSAutomatischer Türöffner: Ja
Türnummer: T03.01 und T03.02

Einbauort: UG1 und UG2 - Turm
Menge: 2,000 Stk

**01.02.060 Stahlblechinnentür, T90-S, 1010/2010 mm, UZ, OTS**
Stahlblechinnentür gemäß Leitbeschreibung, liefern und
fachgerecht montieren.

Gesamtabmessungen B x H:1010 x 2010 mm
(Rohbaumaße)Untergrund, Maulweite: Stahlbeton,
25cmZarge:UmfassungszargeSchlagrichtung nach
DIN:LinksAbsenkbare Bodenabdichtung: Ja
Brandschutz: T90-S
Türnummer: T04.01

Einbauort: UG2 - Turm
Menge: 1,000 Stk

**01.02.070 Stahlblechinnentür, T30-RS, 1010/2010 mm, EZ, OTS**
Stahlblechinnentür gemäß Leitbeschreibung, liefern und
fachgerecht montieren.

Gesamtabmessungen B x H:1010 x 2010 mm
(Rohbaumaße)Untergrund, Maulweite: Stahlbeton,
30cmZarge:EckzargeSchlagrichtung nach
DIN:LinksAbsenkbare Bodenabdichtung: Ja
Brandschutz: T30-RSEinbruchhemmung: RC2Panikschloss:Panik
funktion C
Türnummer: T05.01

Einbauort: UG2 - Turm
Menge: 1,000 Stk

**01.02.080 Stahlblechinnentür, T90-RS, 1010/2010 mm, UZ, OTS**
Stahlblechinnentür gemäß Leitbeschreibung, liefern und
fachgerecht montieren.

Gesamtabmessungen B x H:1010 x 2010 mm
(Rohbaumaße)Untergrund, Maulweite: Stahlbeton,
30cmZarge:UmfassungszargeSchlagrichtung nach
DIN:RechtsAbsenkbare Bodenabdichtung: Ja
Brandschutz: T90-RSAutomatischer Türöffner: Ja
Türnummer: T02.01

Einbauort: UG2 - Turm
Menge: 1,000 Stk

**01.02.090 Stahlblechinnentür, T90-RS, 1010/2010 mm, EZ, OTS**
Stahlblechinnentür gemäß Leitbeschreibung, liefern und
fachgerecht montieren.

Gesamtabmessungen B x H:1010 x 2010 mm
(Rohbaumaße)Untergrund, Maulweite: Stahlbeton,
35cmZarge:EckzargeSchlagrichtung nach
DIN:RechtsAbsenkbare Bodenabdichtung: Ja
Brandschutz: T90-RSAutomatischer Türöffner: Ja
Türnummer: T01.01 und T01.02

Einbauort: UG1 und UG2 - Turm
Menge: 2,000 Stk

**01.02.100 Stahlblechinnentür, T30-RS, 1010/2135 mm, UZ, OTS**
Stahlblechinnentür gemäß Leitbeschreibung, liefern und
fachgerecht montieren.

Gesamtabmessungen B x H:1010 x 2135 mm
(Rohbaumaße)Untergrund, Maulweite: Stahlbeton,
25cmZarge:UmfassungszargeSchlagrichtung nach
DIN:RechtsAbsenkbare Bodenabdichtung: Ja
Brandschutz: T30-RSPanikschloss: Panikfunktion E
Türnummer: T94.01

Einbauort: UG2 - Turm
Menge: 1,000 Stk

**01.02.110 Stahlblechinnentür, T30-RS, 1010/2135 mm, EZ, OTS**
Stahlblechinnentür gemäß Leitbeschreibung, liefern und
fachgerecht montieren.

Gesamtabmessungen B x H:1010 x 2135 mm
(Rohbaumaße)Untergrund, Maulweite: Stahlbeton,
25cmZarge:EckzargeSchlagrichtung nach
DIN:LinksAbsenkbare Bodenabdichtung: Ja
Brandschutz: T30-RSAutomatischer
Türöffner: JaPanikschloss: Panikfunktion C
Türnummer: T09.01

Einbauort: UG2 - Turm
Menge: 1,000 Stk

**01.02.120 Stahlblechinnentür, T90-RS, 1010/2135 mm, UZ, OTS**
Stahlblechinnentür gemäß Leitbeschreibung, liefern und
fachgerecht montieren.

Gesamtabmessungen B x H:1010 x 2135 mm
(Rohbaumaße)Untergrund, Maulweite: Stahlbeton,
25cmZarge:UmfassungszargeSchlagrichtung nach
DIN:RechtsAbsenkbare Bodenabdichtung: Ja
Brandschutz: T90-RS
Türnummer: T29.01

Einbauort: EG - Turm
Menge: 1,000 Stk

**01.02.130 Stahlblechinnentür, T90-RS, 1010/2135 mm, UZ, OTS**
Stahlblechinnentür gemäß Leitbeschreibung, liefern und
fachgerecht montieren.

Gesamtabmessungen B x H:1010 x 2135 mm
(Rohbaumaße)Untergrund, Maulweite: GK-Wand,
10cmZarge:UmfassungszargeSchlagrichtung nach
DIN:RechtsAbsenkbare Bodenabdichtung: Ja
Brandschutz: T90-RS
Türnummer: T14.01

Einbauort: UG2 - Turm
Menge: 1,000 Stk

**01.02.140 Stahlblechinnentür, T90-RS, 1135/2135 mm, UZ, OTS**
Stahlblechinnentür gemäß Leitbeschreibung, liefern und
fachgerecht montieren.

Gesamtabmessungen B x H:1135 x 2135 mm
(Rohbaumaße)Untergrund, Maulweite: Mauerwerk,
11,5cmZarge:UmfassungszargeSchlagrichtung nach
DIN:RechtsAbsenkbare Bodenabdichtung: Ja
Brandschutz: T90-RS
Türnummer: T10.01

Einbauort: UG2 - Turm
Menge: 1,000 Stk

**01.02.150 Stahlblechinnentür, T30-RS, 1260/2135 mm, UZ, OTS**
Stahlblechinnentür gemäß Leitbeschreibung, liefern und
fachgerecht montieren.

Gesamtabmessungen B x H:1260 x 2135 mm
(Rohbaumaße)Untergrund, Maulweite: Stahlbeton,
20cmZarge:UmfassungszargeSchlagrichtung nach
DIN:LinksAbsenkbare Bodenabdichtung: Ja
Brandschutz: T30-RS
Türnummer: T11.01

Einbauort: UG2 - Turm
Menge: 1,000 Stk

**01.02.160 Stahlblechinnentür, T30-RS, 1260/2135 mm, UZ, OTS**
Stahlblechinnentür gemäß Leitbeschreibung, liefern und
fachgerecht montieren.

Gesamtabmessungen B x H:1260 x 2135 mm
(Rohbaumaße)Untergrund, Maulweite: Stahlbeton,
20cmZarge:UmfassungszargeSchlagrichtung nach
DIN:RechtsAbsenkbare Bodenabdichtung: Ja
Brandschutz: T30-RSWärmeschutz:-Schallschutz:-Panikschlo
ss:Panikfunktion C
Türnummer: T08.01

Einbauort: UG2 - Turm
Menge: 1,000 Stk

**01.02.170 Stahlblechinnentür, T30-RS, 1260/2135 mm, UZ, OTS**
Stahlblechinnentür gemäß Leitbeschreibung, liefern und
fachgerecht montieren.

Gesamtabmessungen B x H:1260 x 2135 mm
(Rohbaumaße)Untergrund, Maulweite: Stahlbeton,
25cmZarge:UmfassungszargeSchlagrichtung nach DIN:Links
und RechtsAbsenkbare Bodenabdichtung: Ja
Brandschutz: T30-RS
Türnummer: T07.01 und T57.01

Einbauort: UG2 - Turm
Menge: 2,000 Stk

**01.02.180 Stahlblechinnentür, 2-flügelig, 1510/2135 mm, UZ, mit Feststellanlage**
Stahlblechinnentür gemäß Leitbeschreibung, liefern und
fachgerecht montieren,
jedoch:

Stahlblechinnentür 2-flügelig, ohne
Brandschutzanforderung mit Feststellanlage

Gesamtabmessungen B x H:1510 x 2135 mm
(Rohbaumaße)Untergrund, Maulweite: Stahlbeton,
20cmZarge:UmfassungszargeSchlagrichtung nach DIN:Rechts
und LinksAbsenkbare Bodenabdichtung: Nein

Türnummer: T13.01

Einbauort: UG2 - Turm
Menge: 1,000 Stk

**01.02.190 Zulage Ausstattung Panikfunktion C**
Lieferung und Einbau einer Panikfunktion C nach DIN EN
179
als Zulage zu den Positionen:

Tür mit Panikfunktion C:
EG: T27.01
2.UG: T05.01, T08.01 und T09.01

Einbauort: Turm
Menge: 4,000 Stk

**01.02.200 Zulage Ausstattung Panikfunktion E**
Lieferung und Einbau einer Panikfunktion E nach DIN EN
179
als Zulage zu den Positionen:

Tür mit Panikfunktion E:
2.UG: T94.01

Einbauort: Turm
Menge: 1,000 Stk

**01.02.210 Zulage Drehflügelantrieb**
Drehflügelantrieb für Rauch- und Feuerschutztüren im
Innenbereich
liefern und nach Herstellervorschrift einbauen.

Elektromechanischer Drehflügelantrieb für 1-flg.
Türanlagen mit,
einstellbarer Offenhaltezeit als geräuscharmer
Vollautomat mit
Gleitschienentechnik, einschließlich aller
erforderlichen Zubehörteile,
wie z.B. Programmschalter, Sicherheitssensoren etc.

Zuleitung erfolgt bauseits.
Anschluss und Inbetriebnahme durch den AN.

Türen mit Drehflügelantrieb:
1.UG: T01.02, T03.02 und T21.01
2.UG: T01.01, T02.01, T03.01 und T09.01

Einbauort: Turm
Menge: 7,000 Stk

#### Bereich 01.03 Erweiterung Tiefgarage

**01.03.010 Stahlblechinnentür, dts, 1010/2010 mm, UZ, OTS**
Stahlblechinnentür gemäß Leitbeschreibung, liefern und
fachgerecht montieren.

Gesamtabmessungen B x H:1010 x 2010 mm
(Rohbaumaße)Untergrund, Maulweite: Stahlbeton, 25
cmZarge: UmfassungszargeSchlagrichtung nach
DIN:LinksAbsenkbare Bodenabdichtung: Ja
Brandschutz: dtsPanikschloss: Panikfunktion E
Türnummer: T46.03

Einbauort: TG-Erweiterung
Menge: 1,000 Stk

**01.03.020 Stahlblechinnentür, T30-RS, 1010/2010 mm, UZ, OTS**
Stahlblechinnentür gemäß Leitbeschreibung, liefern und
fachgerecht montieren.

Gesamtabmessungen B x H:1010 x 2010 mm
(Rohbaumaße)Untergrund, Maulweite: Stahlbeton, 25
cmZarge: UmfassungszargeSchlagrichtung nach
DIN:RechtsAbsenkbare Bodenabdichtung: Ja
Brandschutz: T30-RS
Türnummer: T102.01

Einbauort: TG-Erweiterung
Menge: 1,000 Stk

**01.03.030 Stahlblechinnentür, T30-RS, 1010/2010 mm, EZ, OTS**
Stahlblechinnentür gemäß Leitbeschreibung, liefern und
fachgerecht montieren.

Gesamtabmessungen B x H:1010 x 2010 mm
(Rohbaumaße)Untergrund, Maulweite: Stahlbeton, 30
cmZarge: EckzargeSchlagrichtung nach DIN:LinksAbsenkbare
Bodenabdichtung: Ja
Brandschutz: T30-RS
Türnummer: T102.02

Einbauort: TG-Erweiterung
Menge: 1,000 Stk

**01.03.040 Zulage Ausstattung Panikfunktion E**
Lieferung und Einbau einer Panikfunktion E nach DIN EN
179
als Zulage zu den Positionen:

Tür mit Panikfunktion E:
TG: T46.03

Einbauort: TG-Erweiterung
Menge: 1,000 Stk

#### Bereich 01.04 Wartung Riegel

**01.04.010 Wartungsvertrag Brandschutztüren**
*** Bedarfsposition ohne GB
Wartung der im Leistungsverzeichnis aufgeführten
Brandschutztüren gemäß VDMA-Einheitsblätter 24186,
einschl. aller erforderlichen Nebenleistungen
(Fahrkosten, Werkzeuge, etc.), für die das erste bis
vierte Jahr.
Menge: 1,000 Psch

**01.04.020 Wartungsvertrag Obentürschließer und Drehflügelantrieb an Türen**
*** Bedarfsposition ohne GB
Wartung der im Leistungsverzeichnis aufgeführten OTS
gemäß
VDMA-Einheitsblätter 24186 und des Drehflügelantriebs
mit allen
dazugehörigen Komponenten einschl. aller erforderlichen
Nebenleistungen
(Fahrkosten, Werkzeuge, etc.), für die das erste bis
vierte Jahr.
Menge: 1,000 Psch

#### Bereich 01.05 Wartung Turm

**01.05.010 Wartungsvertrag Brandschutztüren**
*** Bedarfsposition ohne GB
Wartung der im Leistungsverzeichnis aufgeführten
Brandschutztüren gemäß VDMA-Einheitsblätter 24186,
einschl. aller erforderlichen Nebenleistungen
(Fahrkosten, Werkzeuge, etc.), für die das erste bis
vierte Jahr.
Menge: 1,000 Psch

**01.05.020 Wartungsvertrag Obentürschließer und Drehflügelantrieb an Türen**
*** Bedarfsposition ohne GB
Wartung der im Leistungsverzeichnis aufgeführten OTS
gemäß
VDMA-Einheitsblätter 24186 und des Drehflügelantriebs
mit allen
dazugehörigen Komponenten einschl. aller erforderlichen
Nebenleistungen
(Fahrkosten, Werkzeuge, etc.), für die das erste bis
vierte Jahr.
Menge: 1,000 Psch

#### Bereich 01.06 Wartung TG-Erweiterung

**01.06.010 Wartungsvertrag Brandschutztüren**
*** Bedarfsposition ohne GB
Wartung der im Leistungsverzeichnis aufgeführten
Brandschutztüren gemäß VDMA-Einheitsblätter 24186,
einschl. aller erforderlichen Nebenleistungen
(Fahrkosten, Werkzeuge, etc.), für die das erste bis
vierte Jahr.
Menge: 1,000 Psch

**01.06.020 Wartungsvertrag Obentürschließer an Türen**
*** Bedarfsposition ohne GB
Wartung der im Leistungsverzeichnis aufgeführten OTS
gemäß
VDMA-Einheitsblätter 24186 einschl. aller
erforderlichen Nebenleistungen
(Fahrkosten, Werkzeuge, etc.), für die das erste bis
vierte Jahr.
Menge: 1,000 Psch

#### Bereich 01.07 Stundenlohnarbeiten

**01.07.010 Vorarbeiter, Stundenlohnarbeiten**
*** Bedarfsposition ohne GB
Für evtl. erforderliche Arbeiten, die nicht im
Leistungsverzeichnis
erfasst sind und nur auf ausdrückliche Anweisung der
Bauleitung
gegen Nachweis zur Ausführung kommen.

Berechnet für: Vorarbeiter
Gewerk: Stahlblechtüren
Menge: 1,000 h

**01.07.020 Facharbeiter, Stundenlohnarbeiten**
*** Bedarfsposition ohne GB
Für evtl. erforderliche Arbeiten, die nicht im
Leistungsverzeichnis
erfasst sind und nur auf ausdrückliche Anweisung der
Bauleitung
gegen Nachweis zur Ausführung kommen.

Berechnet für: Facharbeiter
Gewerk: Stahlblechtüren
Menge: 1,000 h

**01.07.030 Helfer, Stundenlohnarbeiten**
*** Bedarfsposition ohne GB
Für evtl. erforderliche Arbeiten, die nicht im
Leistungsverzeichnis
erfasst sind und nur auf ausdrückliche Anweisung der
Bauleitung
gegen Nachweis zur Ausführung kommen.

Berechnet für: Helfer
Gewerk: Stahlblechtüren
Menge: 1,000 h

USt %: 19,00
